# OAK OP - Neubau von OP-Sälen
Angebotsaufforderung (GAEB 90, DA83)
DV-Nummer: 1062-74-
Währung: EUR
Auftraggeber: Eigenbetrieb Immobilien Kliniken Ostalb, vertreten d. Christ

## Zusätzlicher Text
A  Baubeschreibung

Globale Angaben zum Bauvorhaben:

Name und Anschrift des Auftraggebers/Rechnungsanschrift:
Eigenbetrieb Immobilien Kliniken Ostalb
Im Kälblesrain 1
73430 Aalen

Angaben zur Örtlichkeit:

Beschreibung des Bauvorhabens:
Neubau von OP-Sälen in Modulbauweise
Im Bereich direkt neben dem Haupteingang (westlich des Forum) soll in
Ebene 4 ein neuer Anbau mit 5 OP's errichtet werden.
In Ebene 3 (Niveau Haupteingang) befinden sich Technikräume sowie die
Stahlbeton-Stützenkonstrukltion für die Betondecke, auf welcher die
OP-Station in Modulbauweise errichtet werden soll.

Der Anbau wird teilweise auf Fundamente und teilweise auf dem
Bestandskeller abgelastet. Die Fundamente tragen die Lasten über
Mikropfähle ins Erdreich ab.

Weiterhin wird es kleine Anpassungsarbeiten im Bestand geben.

Die Technikräume auf Ebene 3 (Haupteingangsebene) erhalten ein WDVS
sowie die komplette Decke über der Ebene 3 (Deckenunterseite des
"Tisches") inkl. der Unterzüge.

Anschrift der Baustelle:
Ostalb Klinikum
Im Kälblesrain 1
73430 Aalen

An das Bauvorhaben grenzen folgende Bebauungen an:
Ostalb Klinikum (OP, Notaufnahme, Haupteingang)

Anzahl und Höhe der Geschosse:

Neubau
 EG Technikräume in Massivbauweise(Ebene 3)
 aufgeständertes 1. OG (OP-Bereich - Ebene 4)
 2. OGTechnikebene Lüftungszentrale (Ebene 5)

Angaben zur Baustelle:

Die Arbeiten sind in folgenden Geschossen auszuführen:
In in Ebene 3 und Ebene 4

Zufahrtmöglichkeiten:
Siehe beigefügten Baustelleneinrichtungsplan
ACHTUNG: Zufahrt zur Notaufnahme ist direkt angrenzend zum Baufeld und
muss jederzeit frei bleiben.

Lage und Transportwege auf der Baustelle:
Siehe beigefügten Baustelleneinrichtungsplan

Baustelleneinrichtung:

Ver- und Entsorgungsleitungsanschlüsse für:
Wasser: Anschlussstellen werden gestellt, die Anschlüsse sind durch den
AN herzustellen
Strom: Anschlussstellen werden gestellt, die Anschlüsse sind durch den
AN herzustellen
Abwasser: Anschlussstellen werden gestellt, die Anschlüsse sind durch
den AN herzustellen

Art / Lage der Lagerplätze:
Siehe beigefügten Baustelleneinrichtungsplan

Angaben zur Ausführung:

Entsorgung von Abfall nach DIN 18299
Die Entsorgung von Abfall nach den Abschnitten 4.1.11 und 4.1.12 ATV DIN
18299 hat umgehend, spätestens täglich zum Abschluss der jeweiligen
Arbeiten, zu erfolgen.
Alternativ zum Abfahren ist das Entsorgen in geeignete, auf der
Baustelle lagernde Abfalltransportbehälter des Auftragnehmers zulässig.
Es obliegt in diesem Fall dem jeweiligen Auftragnehmer selber dafür zu
sorgen, dass keine Unbefugten Abfälle in diese Behälter füllen.
Vom Auftraggeber werden keine Container gestellt.
Für das Aufstellen und Entsorgen ist der Auftragnehmer selbst
verantwortlich.

## Zusätzlicher Text
B  Allgemeine Vorbemerkungen

Siehe Formblatt 212.

Zusätzlich ist Grundlage für die Vergabe und Ausführung die Vergabe- und
Vertragsordnung für Bauleistungen - VOB/B und VOB/C mit den Allgemeinen
Technischen Vertragsbedingungen für Bauleistungen (ATV) als Ganzes, in
der zum Zeitpunkt der Ausschreibung gültigen Fassung

## Zusätzlicher Text
C  Zusätzliche Vertragsbedingungen

Die Leistungsverpflichtung des Auftragnehmers, ohne
gesonderte Vergütung, umfasst auch:

1.Die Ruhezeitenverordnungen der zuständigen Gemeinde
bzw. des Bauvorhabens sind zu beachten! In der Regel
sind zwischen 19.00 Uhr bis 7.30 Uhr und von 13.00 Uhr
bis 14.30 Uhr lärmverursachende Arbeiten zu
unterlassen.

2. Die Terminvorgaben und der Ablaufrahmen nach
beiliegendem Bauzeitenplan sind grundsätzlich
einzuhalten und sind als Minimalforderung für die
Besetzung der Baustelle anzusehen. Verzögerungen müssen
durch umgehende Verstärkung der Baustellenbesetzung
aufgeholt werden!

3. Der Auftragnehmer hat sich vor Beginn der Arbeiten
zur Einrichtung der Baustelle über die örtlichen
Verhältnisse zu informieren.

4. Die Ausführung hat zügig und ohne Unterbrechung zu
erfolgen.

5. Die Vornahme notwendig werdender Sicherungsarbeiten
der eigenen Leistungen gegen Frost und sonstige
Witterungseinflüsse sowie Sicherungsarbeiten gegen
Schäden, die durch andere am Bau beteiligte Unternehmen
entstehen können.

6. Die Durchführung von Sicherungsmaßnahmen zur
Einhaltung polizeilicher, berufsgenossenschaftlicher
und sonstiger amtlicher Vorschriften (wie Umweltschutz
u.a.), welche die Baustelle betreffen.

7. Der Auftragnehmer hat ferner alle notwendigen
Unterlagen für die Anmeldungsanzeige, genehmigungs- und
überwachungs- pflichtigen Anlagen an die
Aufsichtsstellen bzw. Genehmigungsbehörden (z.B.
Bauaufsicht, TÜV, Gewerbe- und Ordnungsamt) ohne
Entgelt zu liefern. Alle behördlichen Abnahmen hat der
Auftraggeber zu veranlassen. Die Abnahmegebühren trägt
der Bauherr.

8. Die für die Arbeiten des Auftragnehmers notwendige
Bauleitung und verantwortliche Fachbauleitung. Der
Auftragnehmer hat dafür Sorge zu tragen, dass während
der Ausführung seiner Leistungen immer mindestens ein
fließend deutschsprechender Mitarbeiter seiner Firma
auf der Baustelle anwesend ist.

9. Bei Einreichung von Nachtragsangeboten sind diese
fortlaufend (für jedes einzelne Gewerk extra) zu
nummerieren, ebenso die Positionen. Diese sind außerdem
mit dem Vorzeichen "N" zu versehen. Zusätzlich zu den
Einheitspreisen sind die Maße anzugeben und die Summen
auszuwerfen.

10. Ein Anschlusspunkt für Baustrom und Bauwasser
werden jeweils bauseits gestellt. Die Kosten des
Verbrauchs trägt der Auftraggeber. Ausgenommen sind
Verbrauchskosten für die Benutzung von Unterkünften des
Auftragnehmers. Die Kosten hierfür sind in die
Vorhalteposition der Baustelleneinrichtung mit
einzukalkulieren.

Benutzung von Wasser- und Energieanschlüssen (§ 4 Abs.
4 VOB/B)
Hierfür werden bei der Schlussrechnung folgenden
Verrechnungssätze von der Netto-Abrechnungssumme
abgezogen:
Baustrom:  0,2%
Bauwasser:  0,2%

Sonstige Gemeinschaftskosten
Der Auftraggeber stellt dem Auftragnehmer folgende
Leistung zur Verfügung:
Hierfür werden bei der Schlussrechnung folgenden
Verrechnungssätze von der Netto-Abrechnungssumme
abgezogen:
Bauleistungsversicherung:  0,01%

11. Verteilung der Gefahr nach § 7 VOB/B: Vom
Auftraggeber beigestellte Baustoffe hat der
Auftragnehmer gegen Diebstahl und andere Schäden zu
schützen.

12. Die Gerüste dürfen, soweit sie am Bauwerk vorhanden
sind, mit voller Verantwortung des Auftragnehmers
benützt werden. Notwendige Änderungen und Ergänzungen,
auch über den Rahmen der VOB hinaus, sind vom
Auftragnehmer durchzuführen.

13.Der Auftragnehmer ist berechtigt, die vorgehaltenen
sanitären Anlagen während der Bauzeit mit zu benutzen.

14.Für die Einrichtung und Sicherung von Aufenthalts-
bzw. Lagerräumen hat der Auftragnehmer selbst zu
sorgen.

15.Werden vom Auftragnehmer Schäden an der Leistung
anderer Gewerke verursacht, so ist der Auftraggeber
berechtigt, diese nach angemessener Frist auf Kosten
des Verursachers beheben zu lassen.

16. Die Einheitspreise des Angebots verstehen sich
einschließlich Materiallieferungen, Nebenarbeiten und
Erschwernissen, welche zur abnahmefähigen Erstellung
jedes einzelnen Gewerkes erforderlich sind, auch wenn
dies in den einzelnen Positionen nicht besonders
erwähnt ist.

17. Die Beanspruchung einzelner Räume im Bauobjekt für
Werkzeug und Materiallagerung während der Bauzeit, kann
nur nach vorheriger Rücksprache mit der örtlichen
Bauaufsicht gestattet werden. Für die Sicherheit haftet
jeder Auftragnehmer für sich allein. Werden die oben
genannten Räume wegen des Baufortschritts benötigt, so
sind sie nach Aufforderung durch die örtliche
Bauaufsicht unverzüglich zu räumen.

18. Für die ordnungsgemäße, regelmäßige Beseitigung des
anfallenden Bauschutts und Verunreinigungen gemäß
Abschnitt 4.1 der DIN 18299 (aktuelle Fassung) auf
entsprechende Deponien hat jeder Unternehmer selbst zu
sorgen. Die bauseitigen Container stehen dafür nicht
zur Verfügung!
Wird dieser Pflicht nicht entsprochen, so ist der
Auftraggeber berechtigt, diese Reinigung und
ordnungsgemäße Entsorgung selbst zu veranlassen. Die
anfallenden Kosten werden auf die verursachenden Firmen
umgelegt.

Der Auftragnehmer trifft alle erforderlichen
Vorkehrungen, um Bau- und Abbruchabfälle nach den
geltenden Vorschriften getrennt zu erfassen und zu
halten sowie einer sachgerechten Entsorgung zuzuführen.

Die nach den abfallrechtlichen Bestimmungen zum
Nachweis einer ordnungsgemäßen Entsorgung
erforderlichen Erklärungen, Bestätigungen, Belege usw.
sind dem Auftraggeber vorzulegen.

19. Systemleistungen sind ausschließlich mit den
Materialien des gewählten Systemanbieters zu erbringen.

20. Regiearbeiten und evtl. Nachtragsarbeiten dürfen
nur nach vorhergehender Genehmigung durch den
Auftraggeber oder dessen Bevollmächtigten ausgeführt
werden. Über alle ausgeführten Regiearbeiten muss ein
Nachweis unter Angabe der Art der Arbeiten, der dafür
aufgewendeten Stunden, getrennt nach Art der
Arbeitskräfte sowie des Materialverbrauchs u. des
Maschinen- und Geräteeinsatzes erbracht werden.

21. Entgegen dem § 17 Abs. 8 VOB/B wird vereibart, dass
die Sicherheit für Mängelansprüche (Bankbürgschaft)
nach Ablauf der Gewährleistungsfrist zurückzugeben ist
und nicht nach Ablauf von 2 Jahren.

## Zusätzlicher Text
D  Besondere Vertragsbedingungen

Siehe Formblatt 214. H

## Zusätzlicher Text
E  Hinweis zur Rechnungsstellung

Um Rechnungen zügig bearbeiten zu können sind folgende Angaben
einzuhalten und zu beachten:

1 Rechnungsanforderungen
Vollständiger Name und Anschrift des leistenden Unternehmens
Vollständiger Name und Anschrift des Rechnungsempfängers
(Bauherr/Auftraggeber)
das Ausstellungsdatum
Angabe Leistungsdatum bzw. Leistungszeitraum
eine einmalig von dem Unternehmer vergebene Rechnungsnummer
Auftragsnummer der Vergabestelle sowie das genannte Bauvorhaben
(vgl. beiliegendes Auftragsschreiben)
International Bank Account Number (IBAN)
Bank Identifier Code (BIC)
die Menge und Art der gelieferten Artikel / Dienstleistungen mit Bezug
auf die betreffenden Positionen im Leistungsverzeichnis
das Entgelt sowie Entgeltminderungen - aufgeschlüsselt nach Steuersätzen

2 Kumulierung
Alle Rechnungen mit Anlagen sind kumuliert zu stellen und bei dem
beauftragten Planungsbüro zur Rechnungsprüfung einzureichen. Aus der
Rechnung müssen die Leistungen seit Baubeginn und die bereits
geleisteten Abschlagszahlungen ersichtlich sein. Bei allen
Teilrechnungen sowie der Schlussrechnung ist der bis zu diesem Zeitpunkt
angefallene Gesamtauftragswert, abzüglich der bereits gestellten
Rechnungen sowie der eventuell vereinbarten Nachlässe und Skonti
auszuweisen.

3 Rechnungsbezeichnung
Um eine schnellstmögliche Rechnungsprüfung und -bearbeitung
gewährleisten zu können, bitten wir um deutliche Angabe der aktuellen
Rechnungsbezeichnung.

TR = Teilrechnung mit fortlaufender Nummer
SR = Schlussrechnung
RR = Regierechnung

4 Allgemeine Angaben zur Rechnungsstellung

Die Schlussrechnung kann erst nach erfolgter Abnahme und unter
Einreichung eines prüffähigen Aufmaßes sowie Regieberichte, etc.
bearbeitet werden. Nicht prüffähige Rechnungen werden zu unserer
Entlastung zurückgesendet.

Regiepositionen können nur abgerechnet werden, wenn die dazugehörigen
Regieberichte vollständig unterzeichnet mit eingereicht werden.

Zusatzarbeiten, welche nicht im Leistungsverzeichnis angegeben wurden,
müssen vorab durch ein Nachtragsangebot - mit Bezug auf die betreffenden
Positionen im Leistungsverzeichnis - eingereicht und anschließend vom
Bauherrn beauftragt werden.

## Zusätzlicher Text
I  Zusätzlich technische Vertragsbedingungen

-  nach ATV - VOB/C
- Ausführung der Leistungen nach anerkannten Regeln der
Technik unter
 Beachtung der entsprechenden, aktuell gültigen
DIN-Vorschriften, den
  spezifischen Fachvorschriften sowie den
Zulassungen und  Verarbeitungsrichtlinien der
Hersteller

## Zusätzlicher Text
G Anlagen

- Pläne Architektur:

## Putzarbeiten/WDVS
Datum: 01.10.26

### Titel 001 Baustelleneinrichtung

**001.01 Baustelleneinrichtung**
Baustelleneinrichtung für die Durchführung der WDVS zur
Errichtung des Bauvorhabens, mit An- und Abfuhr
sämtlicher erforderlicher Maschinen,fahrbare Gerüste,
Geräte und Werkzeuge und sonstiger Betriebsmittel in
ausreichender Anzahl und gesamtem Umfang.
Abbauen und Abfahren des Materials nach Fertigstellung
des Bauvorhabens und Räumen der Baustelle mit allen
Nebenarbeiten.

Die Absicherung der Baustelle gemäß UVV für die eigenen
Arbeiten ist vom AN für die eigene Bauzeit
sicherzustellen. Abbau nach der regulären
Ausführungszeit ist einzukalkulieren.

Der AN hat bei der Bauleitung die Lage der
Baustelleneinrichtung vor Einrichten der
Objektüberwachung genehmigen zu lassen.
Das Nachführen der Baustelleneinrichtung im Bauablauf
ist mit einzukalkulieren.

Inkl. Baustromunterverteiler für die eigene Bauzeit und
die unterschiedlichen Geschosse

Baustrom inkl. Hauptanschluss wird bauseits gestellt,
ebenso der WC-Container und der Bauzaun
Menge: 1,000 Psch

**001.02 Baudokumentation**
Baudokumentation in 2 facher Papierausfertigung sowie 1
fach digital als pdf-Dateien erstellen und übergeben.
Die Dokumentation soll folgendes enthalten:
 -Fachunternehmererklärung, Fachbauleitererklärung,
  Konformitätserklärung
 -Kopien der Abnahmeprotokolle
  -Herstellernachweise, Systembeschreibungen,
  Produktdatenblätter
 -Prüfzeugnisse Zulassungsbescheide (z.Bsp. von
  Isokörben, Abdichtunen)
 -Schallschutznachweise, Dämmwerte, Druckprüfungen
 -TÜV-Zertifikate, Sachverständigenabnahmen
 -vollständige Liste der verwendeten Werkstoffe und
  Materialien
 -Planverzeichnis, Verlegepläne, Bestandspläne,
  verwendetet Pläne

Die Dokumentation muss zu Schlussrechnung vorliegen
bzw. mit dieser eingereicht werden
Menge: 1,000 psch

### Titel 002 WDVS Wand

*Hinweis*
Leitsystem:  Baumit oder gleichwertig

Untergung: Beton

Angeb. System:  '.................................'
  (vom Bieter auszufüllen)

*Hinweis*
Hinweis
Die Ausführung der Positionen Untergrundvorbereitung
erfolgt nach gemeinsamem Aufmaß und Freigabe durch die
örtliche Bauleitung.

Dehnfugen hängen vom gewählten System und den
Herstellervorgaben ab. Aus diesem Grund sind die
Dehnfugen in die EP-Preise zu kalkulieren und werden
nicht gesondert vergütet

*Hinweis*

**002.01 Untergrund prüfen**
Untergrund prüfen, ob dieser fest, fett- und staubfrei
ist und mindestens eine Abreißfestigkeit von 0,08 N/mm²
aufweist.
Die dauerhafte Verträglichkeit zwischen einer eventuell
vorhandenen Beschichtung und dem Klebemörtel ist zu
prüfen.

Mit dem Klebemörtel dürfen Unebenheiten bis maximal
1 cm/m, bei geklebten, bis maximal 2 cm/m, bei
geklebten und gedübelten Systemen ausgeglichen werden.

Hinweis:

Der Untergrund ist auf Verwendbarkeit sowie nach den
Kriterien der allgemein bauaufsichtlichen Zulassungen
zu prüfen.
Darüber hinaus ist die DIN 18345 zu berücksichtigen.
Menge: 125,000 m²

**002.02 Untergrund reinigen, haftmindernde Rückstände entfernen**
Untergrund abkehren und reinigen, haftmindernde
Rückstände (Schalöl etc.) entfernen sowie sonstige
Unebenheiten und Teile auf der Fläche beseitigen.
Menge: 125,000 m²

*Hinweis*

**002.03 Sockelprofil therm**
Anbringen des unteren Abschlusses des WDVS mit Hilfe
eines zweiteiligen Sockelprofils aus Kunststoff
(wärmebrückenminimierend) mit aufsteckbarem
Tropfkanteprofil und verschweißtem Arm.-Gewebe.
Wandbefestigung waage- und fluchtrecht mit
Kragenkopfnageldübeln (ca. 3 Stk./m). Unebenheiten sind
mit Ausgleichsstücken auszugleichen. Bei Dämmdicken >
160 mm Verlängerung (Breite 4 cm) zum Aufstecken auf
das Sockelprofil verwenden.

Dämmstoffdicke: 120 mm

Richtfabrikat: Baumit oder gleichwertig
SockelProfil therm
AusgleichStücke
NagelDübel ND-K

angeb. Fabrikat: '.................................'
Menge: 45,000 m

**002.04 Anschluss an Fenster und Türen mit Anputzleiste**
Herstellen eines flexiblen Putzanschlusses an Fensterelementen, Türanlagen, anderen klebegeeigneten
Bauteilen gem. Herstellervorschrift mit einer
zweiteiligen, selbstklebenden und beweglichen
Anputzleiste mit Schutzlippe zur Ausbildung einer
dauer- elastischen, schlagregendichten und
witterungsbeständigen Bewegungsfuge.

Richtfabrikat: Baumit oder gleichwertig

angeb. Fabrikat: '.................................'
Menge: 18,000 m

**002.05 WDVS Dämmschicht Mineralwolle WLG 035**
Anbringen einer Mineralwolledämmplatte mit geringerer
Rohdichte nach DIN EN 13162, DIN 4108-10 WAP und DI/WI,
beidseitig beschichtet, Euroklasse A1 nach DIN EN
13501-1, nichtbrennbar,
Bemessungswert der Wärmeleitfähigkeit 0,035 W/(m·K).
Verbesserung des Schalldämm-Maßes. Verdübelung
oberflächenbündig mit Dübelteller
Platten mit dem systemzugehörigen, mineralischen
Klebespachtel fluchtrecht und planeben nach den
Bestimmungen der gültigen allgemeinen bauaufsichtlichen
Zulassung aufkleben und verdübeln
Liefern, EInbauen und verdübeln
Rohdichte: 85 kg/m³ nach DIN EN 1602
Dicke: 120 mm
WLG 035

angebt. Fabrikat: '.........'
Menge: 125,000 m²

**002.06 Armierungsschicht/Gewebespachtelung**
Armierungsschicht/Gewebespachtelung
Herstellen einer zusätzlichen Unterputzlage unter der
Armierungsschicht zur Verbesserung der mechanischen
Stabilität gegen Stoßbeanspruchungen. Einbettung eines
schiebefesten, alkalibeständigen und verstärkten
Textilgewebe mit systemzugehörigen Armierungsmörtel
nach Herstellervorschrift auf Stoß.
Passend zum angebotenen System

Liefern und einbauen

Angeb. Fabrikat:  '.........'
Menge: 125,000 m²

**002.07 Armierungsgewebestreifen bündiger Sockelausildung**
Armierungsgewebestreifen bei bündiger Sockelausildung
Zusätzlichen Armierungsgewebestreifen, ca 30 cm breit,
bei bündigem Sockelübergang im Bereich der Plattenstöße
der Sockeldämmplatte und der WDVS Dämmplatte als
zusätzliche Armierung einbauen.

angeb. Fabrikat:  '.........'
Menge: 45,000 lfdm

**002.08 Eckausbildung, Gewebewinkel, WDVS**
Gewebe-Eckwinkel mit Kunststoffschiene (Kantenprofil)
an allen Kanten / Leibungen / Ecken, lot- und
fluchtrecht im Armiermörtel ansetzen.
Menge: 15,000 m

**002.09 WDVS Verdübelung SchraubDübel**
WDVS Verdübelung SchraubDübel
oberflächenbündige Montage
Verdübelung der Fassadendämmplatten gem. gültiger
allgemeiner bauaufsichtlicher Zulassung mit nach ETA
zugelassenen SchraubDübeln mit dazugehörigem
Verschlusselement als oberflächenbündige Montage.
Verdübelung erfolgt durch das Gewebe. Dübel gem.
Wandbaustoff, Untergrund und Dämmstoffdicke.
Dübellastklasse: = 0,75 kN

Untergrund: Betondecke

Anzahl der Dübel (Stk./m²) nach der
Dübel-/Systemlastklasse gem. dem Vorschlag des
Fachverbandes WDVS (DIN EN 1991-1-4) bzw stat. Nachweis

Verdübelungsschema nach Herstellerrichtlinien.

Dübelanzahl:  '.........'  Stk./m²

Dübellänge: '.........'  mm

Tellerdurchmesser: min 60 mm
Schaftdurchmesser: min 8 mm

 angebt. Fabrikat: '.........'
Menge: 125,000 m²

**002.10 Putzanschlüsse an Durchdringungen**
Erstellen einer Anschlussabdichtung/eines
Putzanschlusses an Durchdringungen mit vorkomprimiertem
Fugendichtband zur Ausbildung einer dauerelastischen,
schlagregendichten und witterungsbeständigen
Bewegungsfuge, gem. Herstellervor- schrift.

Richtfabrikat: Baumit oder gleichwertig

angeb. Fabrikat: '.................................'
Menge: 5,000 m

*Hinweis*

**002.11 Grundierung**
Grundierung zur Regulierung der Saugfähigkeit sowie als
Haftvermittler für den nachfolgenden Oberputz auf die
Armierungsschicht aufbringen. Inkl. Leibungen und
Kleinflächen.

passend zum angebotenen System
liefern und einbauen

Angeb. Fabrikat: '.................................'
Menge: 125,000 m²

*Hinweis*

**Ausführungsbeschreibung 0001 Oberputz, Silikat, AW, 3mm**
*Oberputz, Silikat, AW, 3mm*
Auftragen und strukturieren eines Oberputzes aus einem
hoch wasserdampfdurchlässigen (diffusionsoffenen), voll
deckenden pastösen Oberputz.

Oberputz:  Silikatputz, pastös
Körnung:  3 mm
Struktur:  Kratzstruktur
Sonderausstattung: algizid-/fungizid ausgerüstet

Farbton:  rot, wie Bestand

Hersteller/Fabrikat: Baumit / Silikatputz
  oder gleichwertig passend zum
  System

Angeb. Fabrikat: '.................................'

**002.12 Oberputz, Silikat, AW, Wände**
wie beschrieben
Bauteil:  Wände
Menge: 125,000 m²

**002.13 Oberputz Silikatputz, außen, Leibungen 230mm**
wie beschrieben
Bauteil:  Leibungen bis ca. 200mm Tiefe
Menge: 18,000 m

*Hinweis*

**002.14 Sockel-/Perimeterdämmung 035**
Sockel-/Perimeterdämmung 035
Anbringen von Sockel,- und Perimeterdämmplatten aus
EPS, stumpf, für Perimeterdämmung bauaufsichtlich
zugelassen, Brandklasse E (DIN EN 13501-1),
Wärmeleitzahl 035

Verarbeitung und Befestigung nach Herstellervorschrift,
gewaffelte Strücktur für Sockelputz

Dämmstoffdicke 120 mm
Dämmhöhe: 40 cm ü. GOK
Menge: 18,000 m²

**002.15 Zulage Verdübelung Sockel-/Perimeterdämmung**
Zulage Verdübelung Sockel-/Perimeterdämmung
oberflächenbündige Montage

Dübelung mindestens 15 cm über GOK
Verdübelungsschema nach Herstellerrichtlinien.
Verankerungstiefe: mind. 25 mm
Dübelanzahl: 4 Stk./m²

Tellerdurchmesser: 60 mm
Schaftdurchmesser: 8 mm

angeb. Fabrikat: '.........'
Menge: 18,000 m²

**002.16 Vollflächige zementfreie Armierungsschicht**
Vollflächige zementfreie Armierungsschicht für
Putzsystem Sockel WDVS

Vollflächige Armierungsschicht aus zementfreier
gebrauchsfertiger Klebe- / Armierungsmasse und
Armierungsgewebe aus alkalibeständigem Glasfasergewebe
auf Systemdämmplatten liefern und auftragen.
Systemzugehörigen, vergüteten, mineralischen Klebe- und
Armierungsmörtel auf Systemdämmplatte volldeckend
auftragen, alkalibeständiges Glasfasergewebe eindrücken
und planspachteln. 10 cm Mindestmaß der Überlappung von
Armierungsstößen.

Verarbeitung nach Herstellerangaben

Angeb. Fabrikat : '.........'
Menge: 18,000 m²

**002.17 Sockelarmierung und Oberputzlage**
Oberputzlage
Kalk-Zement-Putz, zur Herstellung von fein gefilzten
Oberflächen auf mineralischen Untergründen, für außen
und innen. Speziell als Oberputz mit hervorragender
Untergrundhaftung, , vor allem für den Sockelbereich
oder als feiner Oberputz im Innen- und Feuchtbereich
geeignet. DIN 18550: P II; DIN EN 998-1: GP, CS III,
Wc2.

Filzputzlage Mindestgesamtputzdicke nach
Herstellerangaben

angeb. Fabrikat: '.........'
Menge: 18,000 m²

**002.18 Flexible Dichtungsschlämme Sockel**
Flexible Dichtungsschlämme Sockel

Sockelabdichtung mit flexibler, mineralischer
Dichtungsschlämme liefern und fachgerecht einbauen.Zum
Schutz des Sockels und erdberührten Bereichen gegen
Spritzwasser, Bodenfeuchte und nicht stauendes
Sickerwasser. Abdichtung vom erdberührten Bereich bis
min. 50 mm über OK Fertiggelände.

Untergrund : Sockeloberputz
Dichtschlämme passend zum System

Angeb. Fabrikat : '.........'
Menge: 18,000 m²

### Titel 003 WDVS Decke

*Hinweis*
Hinweis
Die Ausführung der Positionen Untergrundvorbereitung
erfolgt nach gemeinsamem Aufmaß und Freigabe durch die
örtliche Bauleitung.

Die Decke ist ca. 2,50 m über GOK.
Alles Hilfmittel wie Gerüste und dgl. sind in die
Einheitspreise einzukalkulieren und werden nicht
gesondert vergütet

*Hinweis*

*Hinweis*
Leitsystem:  Baumit oder gleichwertig

Untergrund: Beton

Angeb. System:  '.................................'
  (vom Bieter auszufüllen)

**003.01 Untergrund reinigen, haftmindernde Rückstände entfernen**
Untergrund reinigen, haftmindernde Rückstände entfernen
Untergrund abkehren und reinigen, haftmindernde
Rückstände (Schalöl etc.) entfernen. Anfallender
Bauschutt und Abfall ist aufzunehmen und fachgerecht
nach behördlichen Vorgaben zu entsorgen.
Menge: 1550,000 m²

**003.02 Untergrund reinigen, haftmindernde Rückstände entfernen**
Untergrund abkehren und reinigen, haftmindernde
Rückstände (Schalöl etc.) entfernen sowie sonstige
Unebenheiten und Teile auf der Fläche beseitigen.
Menge: 1550,000 m²

*Hinweis*

**003.03 WDVS Dämmschicht Mineralwolle, WLG 035**
Anbringen einer Mineralwolledämmplatte nach DIN EN
13162, Euroklasse A1 (DIN EN 13501-1), nichtbrennbar,
Bemessungswert der Wärmeleitfähigkeit 0,035 W/(m*K),
Anwendungstyp WAP nach DIN V 4108-10, einseitig
beschichtet. Platten mit dem systemzugehörigen,
mineralischen Klebespachtel auf die unbeschichtete
Seite der Dämmplatte (vorab einmassieren) nach den
Bestimmungen der gültigen allgemeinen bauaufsichtlichen
Zulassung aufkleben.

Zusätzliche Verdübelung in seperater Position.

Dämmstoffdicke: 120mm
WLG 035

angebot. Fabrikat: '.........'
Menge: 1550,000 m²

**003.04 Armierungsschicht Gewebespachtelung**
Armierungsschicht dünnschichtig
Aufbringen einer Armierungsschicht, bestehend aus einem
systemzugehörigen mineralischen Klebe- und
Armierungsmörtel mit eingebettetem Armierungsgewebe,
Ausführung nach Herstellervorschrift, Schichtdicke ca.
3 - 5 mm.

angebot. Fabrikat Kleber: '.........'

angebot. Fabrikat Gewebe: '.........'
Menge: 1550,000 m²

**003.05 Eckausbildung, Gewebewinkel, WDVS**
Gewebe-Eckwinkel mit Kunststoffschiene (Kantenprofil)
an allen Kanten / Leibungen / Ecken, lot- und
fluchtrecht im Armiermörtel ansetzen.
Menge: 525,000 m

**003.06 Nachweis zur statisch relevanten Verdübelung des WDVS**
Nachweis zur statisch relevanten Verdübelung des WDVS
an der StB-Decke nach DIN EN 1991-1-4 1055-4
Nachweis zur statisch relevanten Verdübelung des WDVS
nach DIN EN 1991-1-4. Ermittlung der notwendigen
Dübelmengen im Nachweisverfahren für das
ausgeschriebene WDVS.
Menge: 1,000 psch

**003.07 WDVS Verdübelung SchraubDübel**
WDVS Verdübelung SchraubDübel
oberflächenbündige Montage
Verdübelung der Fassadendämmplatten gem. gültiger
allgemeiner bauaufsichtlicher Zulassung mit nach ETA
zugelassenen SchraubDübeln mit dazugehörigem
Verschlusselement als oberflächenbündige Montage.
Verdübelung erfolgt durch das Gewebe. Dübel gem.
Wandbaustoff, Untergrund und Dämmstoffdicke.
Dübellastklasse: = 0,75 kN

Untergrund: Betondecke

Anzahl der Dübel (Stk./m²) nach der
Dübel-/Systemlastklasse gem. dem Vorschlag des
Fachverbandes WDVS (DIN EN 1991-1-4) bzw stat. Nachweis

Verdübelungsschema nach Herstellerrichtlinien.

Dübelanzahl:  '.........'  Stk./m²

Dübellänge: '.........'  mm

Tellerdurchmesser: min 60 mm
Schaftdurchmesser: min 8 mm

 angebot. Fabrikat: '.........'
Menge: 1550,000 m²

**003.08 Zulage für Unterzüge unter Decke**
Zulage Unterzüge unter Decke für WDVS und
Gewebespachtelung

Maße b/h 40/40 bis 60/40 cm
Menge: 250,000 lfdm

*Hinweis*

**Ausführungsbeschreibung 0002 Oberputz, Silikat, AW, 3mm**
*Oberputz, Silikat, AW, 3mm*
Auftragen und strukturieren eines Oberputzes aus einem
hoch wasserdampfdurchlässigen (diffusionsoffenen), voll
deckenden pastösen Oberputz.

Oberputz:  Silikatputz, pastös
Körnung:  3 mm
Struktur:  Kratzstruktur
Sonderausstattung: algizid-/fungizid ausgerüstet

Farbton:  rot, wie Bestand

Hersteller/Fabrikat: Baumit / Silikatputz
  oder gleichwertig passend zum
  System

Angebot. Fabrikat: '.................................'

**003.09 Oberputz, Silikat, AW, Decke**
wie beschrieben
Bauteil:  Decke
Menge: 1550,000 m²

**003.10 Anputzleiste an unbekleidete Stahlbetonstützen und**
Anpotzleiste an unbekleidete Stahlbetonstützen und
Stahlbetonwände mittels Anputzleiste.

Anputzleiste liefern und nach Herstellervorgaben
einbauen
Menge: 115,000 lfdm

**003.11 Zulage für Unterzüge unter Decke**
Zulage Unterzüge unter Decke für Oberputz

Maße b/h 40/40 bis 60/40 cm
Menge: 250,000 lfdm

**003.12 Zulage für Arbeiten im beengten Bereich**
Zulage für Arbeiten im beengten Bereich
Lichte Höhe 1,20-1,70 m
Menge: 50,000 m²

**003.13 Putzanschlüsse an Durchdringungen**
Erstellen einer Anschlussabdichtung/eines
Putzanschlusses an Durchdringungen mit vorkomprimiertem
Fugendichtband zur Ausbildung einer dauerelastischen,
schlagregendichten und witterungsbeständigen
Bewegungsfuge, gem. Herstellervor- schrift.

Richtfabrikat: Baumit oder gleichwertig

angebot. Fabrikat: '.................................'
Menge: 6,000 m

### Titel 005 Anstrich Aussenputz

**005.01 Egalisationsanstrich, Silikat, Wände/Decke**
Einmaliger Egalisationsanstrich auf vorgenannter
Putzbeschichtung im gleichen Farbton mit geeigneter
Fassadenfarbe, hoch wasserdampf- und CO²-durchlässig,
wetterbeständig.
 Ausführung gemäß Herstellervorschrift.

Bauteil: Außenwände, verputzt
Untergrund: glatte, mineralische Flächen

Farbton: farbneutral-gebrochener Mittelweißton
 bzw nach Wahl AG

Angeb. Fabrikat: '.................................'
Menge: 1675,000 m²

**005.02 Zulage Egalisationsanstrich (2.Anstrich)**
Egalisationsanstrich gemäß Verarbeitungsrichtlinie.
Verbrauch: ca. 150 - 200 ml/m² pro Anstrich
Menge: 1675,000 m²

**005.03 Egalisationsanstrich, Silikat, Sockel**
Einmaliger Egalisationsanstrich auf vorgenannter
Putzbeschichtung im gleichen Farbton mit geeigneter
Fassadenfarbe, hoch wasserdampf- und CO²-durchlässig,
wetterbeständig.
 Ausführung gemäß Herstellervorschrift.

Bauteil: Außenwände, verputzt
Untergrund: glatte, mineralische Flächen

Farbton: grau-eleganter Schieferton
 bzw nach Wahl AG

Angeb. Fabrikat: '.................................'
Menge: 18,000 m²

USt %: 19,00
